# Dachdeckerarbeiten
Angebotsaufforderung (GAEB 90, DA83)
Währung: EUR
Auftraggeber: Covivio Immobilien GmbH

## Zusätzlicher Text
AUFTRAGGEBER:  Covivio Immobilien SE
  c/o Covivio Immobilien GmbH
  Pariser Straße 39/40
  10707 Berlin

BAUVORHABEN:  Torgauer Str. 10 / Gotenstr. 24
  10829 Berlin

GEWERK:  Dachdeckerarbeiten

Beschreibung des Bauvorhabens

Energetische Sanierung Fassade und Balkone durch WDVS, sowie Erneuerung
sämtlicher Fensteranlagen,
Elektrosteigestrangsanierung, Dachsanierung der Steildach- und
Flachdachflächen

Standort

Der Standort befindet sich im Berliner Ortsteil Schöneberg.

Termin

Ausführung:  ab 07.04.2025 - 31.10.2025

Bauzeitenübersicht

Gewerk  START  ENDE

Gerüstbau Aufbau  03.03.25  30.03.25
Fenster  17.03.25  31.08.25
WDVS  07.04.25  31.10.25
Dach  01.05.25  31.10.25
TRH  15.11.25  31.12.25
Gerüst Abbau  01.12.25  31.12.25
ELT - Steigestrang  01.06.25  31.10.25
Außenanlage  01.02.26  30.04.26
Kellerdeckendämmung  01.09.25  30.11.24

## Zusätzlicher Text
Baustelleneinrichtung

Das Einrichten und Räumen der Baustelle sowie das Vorhalten der nicht
vom Auftraggeber gestellten Baustelleneinrichtung für sämtliche in der
Leistungsbeschreibung aufgeführten Leistungen ist, sofern nicht in
gesonderter Position ausgeschrieben, in die Einheitspreise
einzukalkulieren.
Innerhalb der Baustelleneinrichtung werden durch den Auftraggeber zur
Verfügung gestellt:
 - Baustromanschluss
 - Bauwasseranschluss
Zwischenlagerkosten werden nicht gesondert vergütet. Alle zur Montage
und Transport notwendigen Hebezeuge und sonstige
Hilfsmittel sind Eigenleistung des AN und sind einzukalkulieren.

Die Baustelleneinrichtung wird auf dem eigenen öffentlichen Straßenland
eingerichtet.

Beabsichtigter Sanierungs- und Modernisierungsumfang

Es wird eine energetische Sanierung der Fassade und Balkone durch WDVS,
sowie Erneuerung sämtlicher Fensteranlagen, eine
Elektrosteigestrangsanierung, eine Dachsanierung der Steildach- und
Flachdachflächen, eine Treppenhaussanierung, Anbringung einer
Kellerdeckendämmung, Umbau der Außenanlagen durchgeführt.

Allgemeines

Auf der Baustelle gilt Alkohol- und Rauchverbot. Vor Angebotsabgabe wird
von AG eine Besichtigung des Baubereiches durch den AN vorausgesetzt.
Die maßliche Bestandserfassung vor Ausführung der Leistungen ist
einzukalkulieren. Das Protokoll ist an die Bauleitung vor Baubeginn zu
übergeben. Der Auftragnehmer hat mit Angebotsabgabe einen Fachbauleiter
schriftlich zu benennen, der als Entscheidungsbefugter eingesetzt wird.
Dieser hat, wenn Arbeiten des Auftragnehmers ausgeführt werden, vor Ort
anwesend und der deutschen Sprache in Wort und Schrift mächtig zu sein.
Er hat in die unmittelbar auszuführenden Arbeiten einzuweisen und alle
erforderlichen Belehrungen zum Arbeitsschutz nachweislich vor Beginn der
Arbeiten durchzuführen.

Der Auftragnehmer ist verpflichtet, Tagesberichte zu führen, die
wöchentlich der örtlichen Bauleitung vorgelegt werden.

Brandschutz / Sicherheit

Während der Bauarbeiten ist der Brandschutz zu gewährleisten. Zur
Vermeidung von Brandentstehungen durch Baumaßnahmen sind die
einschlägigen Sicherheitsregeln und Unfallverhütungsvorschriften
konsequent einzuhalten.

Das Rauchen auf dem Gerüst ist untersagt.

Bitte sichern Sie Ihr Material täglich vor Diebstahl. Den Anweisungen
und Festlegungen des Koordinators für Sicherheit- und Gesundheitsschutz
ist Folge leisten.

Baustellenreinigung

Die Baustelle und das Gerüst ist stets sauber und beräumt zu halten. Auf
dem Gerüst dürfen sich keine ungesicherten Malereimer befinden.
Beräumungen und Säuberungsarbeiten sind dabei ohne Aufforderung täglich
bzw. nach Bedarf durchzuführen.
Für diese Nebenleistungen erfolgt keine gesonderte Vergütung. Sollten
diese Arbeiten auch nach den Aufforderungen des Bauherrn bzw. der
Bauleitung nicht im gewünschten Umfang erfolgen, so ist der AG
berechtigt, Dritte mit der Beräumung bzw. Säuberung zu beauftragen und
die dabei entstehenden Kosten dem AN in Rechnung zu stellen. Anfallende
Kosten für Abtransport und Beseitigung von nicht mehr einzelnen Firmen
zuzuordnendem Bauschutt sind von allen am Bau beteiligten Firmen
anteilsgleich (auf die Brutto-Schlussrechnungssumme bezogen) zu tragen.
Besondere Entsorgungs- und Deponiekosten für die Beseitigung von
Sonderabfällen sind - sofern nicht anders benannt - in die jeweiligen
Einheitspreise einzukalkulieren.

Bauablauf

Für die Arbeiten ist entsprechend dem erforderlichen Zeitaufwand und der
zur Verfügung stehenden Bauzeit eine ausreichende Personalstärke an
Arbeitskräften erforderlich. Mit Abgabe des Angebotes bestätigt der
Bieter, dass eine ausreichende Personalstärke zur Verfügung steht.
Trocknungszeiten, Verarbeitungstemperaturen sind entsprechend den
Technischen Merkblättern des Herstellers dringend zu beachten und zu
dokumentieren.

Firmenangehörige

Der Auftragnehmer hat sicherzustellen, dass seine auf der Baustelle
eingesetzten Arbeitnehmer sich jederzeit als Firmenangehörige ausweisen
können. Der Auftraggeber behält sich vor, durch seinen bevollmächtigten
Vertreter Stichproben zur Einhaltung dieser Maßnahmen auf der Baustelle
durchzuführen. Subunternehmen sind schriftlich anzuzeigen und können nur
nach Zustimmung durch den Bauherren eingesetzt werden.

Der Auftragnehmer hat dafür Sorge zu tragen, dass während der Ausführung
seiner Leistungen immer mindestens ein fließend deutsch sprechender
Mitarbeiter seiner Firma auf der Baustelle anwesend ist.

Zu den auf der Baustelle vorzuhaltenden Ausführungsunterlagen zählt
neben den Ausführungsplänen auch eine Ausfertigung dieser
Leistungsbeschreibung.

Aufmass

Maßgebend für die Abrechnung ist das nach Fertigstellung aller Arbeiten
gemeinsam mit Ihnen und unserer Bauleitung zu nehmende Aufmass.

Leistung

Die Wohnungsgesellschaften behalten sich das Recht vor, einzelne
Positionen aus dem Auftragsumfang herauszunehmen, ohne das hierfür
Kosten geltend gemacht werden können oder eine Änderung der
Einheitspreise anderer Positionen erfolgt. Der Arbeitsumfang bestimmt
sich ausschließlich nach dem Text unserer Bestellung und
etwaig schriftlich erteilten Nachbestellungen.
Lieferungen und Leistungen, denen keine schriftliche Bestellung zu
Grunde liegt, werden von uns nicht abgerechnet.
Für Änderungen aufgrund behördlicher Auflagen oder die von uns gewünscht
werden, sind auf der Basis des Hauptangebotes entsprechende
Ergänzungsangebote einzureichen.
Wesentliche Veränderungen im Leistungsumfang sind uns rechtzeitig durch
ein schriftliches Nachtragsangebot zu melden. Dies gilt für zusätzliche,
im Leistungsverzeichnis nicht enthaltene Arbeiten, aber auch bei
Massenerhöhungen.

Bedingungen für die Entsorgung von Abfällen

Der Leistungserbringer ist verpflichtet, die bei uns anfallenden Abfälle
ordnungsgemäß und sofort zu entsorgen.  Zu diesem Zweck hat er die
einschlägigen Gesetze, Verordnungen und sonstigen öffentlich-rechtlichen
Vorschriften einzuhalten. Der Leistungserbringer sichert zu und führt
auf unser Verlangen den Nachweis, dass er die behördliche Einsammlungs-
oder Beförderungsgenehmigung nach dem Abfallgesetz hat. Das Erlöschen
dieser Genehmigung ist uns unverzüglich schriftlich mitzuteilen. Die
Erklärung des Betreibers der Abfallentsorgungsanlage über die Übernähme
der Abfälle ist vor der Beförderung vorzulegen. Mit Übernahme der
Abfälle durch den Leistungserbringer gehen Eigentum, Gefahr,
Verkehrssicherungs-pflicht und öffentlich-rechtliche Verantwortung auf
diesen über.
Die Beförderung hat auf direktem Fahrweg ohne Unterbrechung,
Zwischenlagerung und Umladung auf andere Transportmittel zu erfolgen.
Der Leistungserbringer hat die behördlich geforderten Begleitscheine mit
sich zu fuhren und ihre Quittierung durch den Betreiber der
Abfallentsorgungsanlage herbeizuführen. Sind solche Begleitscheine nicht
erforderlich, hat er uns eine Übernahmebestätigung durch den Betreiber
der Abfallentsorgungsanlage unverzüglich vorzulegen.
Der Leistungserbringer hat uns jede Störung in der ordnungsgemäßen
Abfallentsorgung sofort zu melden.  Die Behebung der Störung hat -
abgesehen von unaufschiebbaren Eilfällen - im Benehmen mit uns zu
erfolgen. Davon unberührt bleibt die volle Verant-wortlichkeit des
Leistungserbringers für die ordnungsgemäße Entsorgung der Abfälle.
Wir können Prüfungen zur Feststellung durchführen, ob der
Leistungserbringer seinen Pflichten nachgekommen ist. Hierzu können wir
zum Beispiel Einsicht nehmen in die vom Leistungserbringer nach
öffentlich-rechtlichen Vorschriften zu führenden Nachweisbücher und in
den Genehmigungsbescheid der angefahrenen Abfallentsorgungsanlage,
dessen Vorlage der Leistungserbringer zu bewirken hat.
Der Leistungserbringer'hat zur Abdeckung aller - sowohl seiner als auch
unserer - sich aus der Abfallbeseitigung ergebenden Haftungsrisiken
unter Einschluß des Gewässerschäden -Haftungsrisikos auf seine Kosten
eine Haftpflichtversicherung in ausreichender Höhe für Personen-, Sach-
und Vermögensschäden abzuschließen und uns den Abschluß auf Verlangen
nachzuweisen.  Diese Regelung läßt die Haftung des Leistungserbringers
unberührt.
Die in diesen Bedingungen festgelegten Pflichten hat der
Leistungserbringer jedem Dritten aufzuerlegen, dessen er sich zur
Erfüllung dieser Pflichten bedient.

Umweltschutz

Das Schmutzwasser, welches durch die Reinigung der Fassade und im
Treppenhaus anfällt, ist als Sondermüll zu entsorgen. Bäume neben dem
Baubereich sind mit einem Baumschutz zu versehen.

## Zusätzlicher Text
A) ALLGEMEINE VORBEMERKUNGEN
=================================================================

A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für nach diesem Einheitspreisabkommen ausgeführte Leistungen gelten,
ergänzend zur den jeweiligen Leistungsbeschreibungen der einzelnen
Positionen, bei evtl. Widersprüchen in nachfolgend genannter
Reihenfolge, folgende Bedingungen:

1. diese ""Allgemeine Vorbemerkungen"" (A),
2. die sich anschließenden ""Allgemeine technische Vorbemerkungen"" (B),
3. die sich anschließenden ""Besondere technische Vorbemerkungen"" (für
dieses Gewerk) (C),
4. die ""Zusätzliche Vertragsbedingungen für die Ausführung von
Bauleistungen Z-VOB/B"",
5. Baustellenordnung der Covivio Immobilien GmbH in der jeweils gültigen
Fassung.

Mit erhalt der Bestellung erklärt der Auftragnehmer, dass von ihm
sämtliche gesetzlichen, behördlichen und berufgenossenschaftlichen
Auflagen erfüllt werden, die zur Ausführung der Leistungen erforderlich
sind.

Es dürfen nur solche Materialien verwendet werden, über die der
Auftragnehmer das uneingeschränkte Eigentumsrecht besitzt und die
vollkommen frei von Rechten Dritter sind.

Für die Ausführung der Arbeiten ist Fachpersonal in ausreichender Zahl
einzusetzen.
Hierbei ist darauf zu achten, dass für die Ausführung sämtlicher
Arbeiten unsere Baustellenordnung in der jeweils gültigen Fassung zu
beachten ist, die dem ausführenden Fachpersonal in geeigneter Form zur
Kenntnis zu geben ist.

Der Einsatz von Subunternehmern ist lediglich in schriftlicher Absprache
mit dem Auftraggeber erlaubt.

A2) KUNDENDIENST

Die Arbeiten werden z. T. in bewohnten Häusern ausgeführt.

Der Auftraggeber (AG) erwartet vom AN tatkräftige Unterstützung bei den
Bemühungen, berechtigten Mieterwünschen zu entsprechen. Dazu gehören
insbesondere folgende Verpflichtungen:

1) Alle Handwerker/Mitarbeiter des AN haben die Verpflichtung, Kunden
(Mietern) höflich und hilfsbereit zu begegnen. In Gesprächen mit den
Mietern ist das Bemühen von Covivio Immobilien, um einen verbesserten
Kundendienst herauszustellen.

2) Die Mieter sind rechtzeitig vor Durchführung der Reparaturarbeiten zu
verständigen, ggf. durch Aushang im Treppenhaus oder auch individuelle
Terminvereinbarung mit dem einzelnen Mieter.

3) Reparaturen sind sofort, spätestens innerhalb von 2 Arbeitstagen nach
Beauftragung, durchzuführen. Sofern die Frist aus Gründen, die der AN
nicht zu vertreten hat, nicht einzuhalten ist, ist der AG unverzüglich
zu unterrichten.

4) Soweit persönliche Schutzausstattung (PSA) erforderlich ist, hierzu
zählen auch Artikel zur Wahrung der Notwendigkeiten im Rahmen eines
erhöhten Infektionsschutzes, sind diese entsprechend den gesetzlichen
Anforderungen bzw. der situativen Notwendigkeit immer einzusetzen.

5) Möbel und sonstiges Mietereigentum, Bodenflächen und angrenzende
Bauteile etc. im Bereich der auszuführenden Arbeiten sind durch Folie,
evtl. Schaltafeln oder Ähnliches zu schützen.

A3) PREISE

Soweit und sobald Überschreitungen absehbar sind, ist hierüber der
Abteilung Einkauf des AG ein schriftliches Angebot einzureichen und eine
gesonderte Vereinbarung zu treffen.

In den Einheitspreisen sind sämtliche Kosten, wie Lohn-, Material- und
Nebenkosten, hierzu gehören auch erforderliche Hygieneschutzartikel,
enthalten, insbesondere auch:

1) Koordination / Terminabsprache(n) mit dem(den) Mieter(n) /
Kundenbetreuer(n) / Bauleiter(n)

2) sämtliche Fahrt- und Transportkosten,

3) sämtliche tariflichen Zulagen wie z.B. Schmutz- und Staubzulagen,
Zulagen für ekelerregende
Arbeiten etc.,

4) die Gestellung, Vorhaltung und spurlose Entfernung aller
erforderlichen Gerüste und Absperrungen (ggf. auch Warnschilder) bis zu
einer Höhe der Arbeitsbühne von 2 m; die Mitbenutzung der Gerüste ist
allen mit Reparaturarbeiten beschäftigten Firmen kostenlos zu gestatten,

5) Befestigungsmittel aller Art; Hilfsstoffe wie Nägel, Bindedraht und
Kleinmaterial sowie alle Baustoffe, die zur kompletten Erstellung der
Leistung erforderlich sind,

6) die Abdeckung von Einrichtungsgegenständen zum Schutz vor
Beschädigung und Verschmutzung

7) das, ggf. tägliche, Säubern der Arbeitsstelle; hierzu gehört auch die
Beseitigung von Verunreinigungen des Treppenhauses und/oder der
Hauszuwegungen,

8) der Ausbau und Abtransport sowie die ordnungsgemäße Entsorgung,
einschließlich Kippgebühren, sämtlichen Bauschutts und aller alter,
schadhafter Teile. Teile, für die sich der AG eine generelle oder
einzelfallbezogene Prüfung vorbehalten hat, sind bis zu diesem
Zeitpunkt, längstens jedoch für die Dauer von 10 Wochen, vom AN
vorzuhalten und dürfen erst danach entsorgt werden.

9) Alle weiteren Nebenleistungen, die zur Erfüllung der in den
Leistungspositionen beschriebenen Hauptleistungen, unter Beachtung aller
einschlägigen Vorschriften, erforderlich sind, im EPA aber nicht
gesondert aufgeführt sind.

Erforderliche Zusatzleistungen, die in den nachfolgenden
Leistungspositionen nicht enthalten sind, sind als Nachtrag dem
zuständigen Bauleiter vor Ausführung zur Genehmigung aufzugeben. Die
Preise für derartige Zusatzleistungen sind auf der Kalkulationsbasis des
Leistungsverzeichnisses zu kalkulieren. Diese Positionen sind so
ausreichend und umfassend zu beschreiben, dass sowohl eine
sachlich-fachliche als auch eine kalkulatorische Nachprüfung durch den
Auftraggeber gewährleistet ist, hierzu gehört insbesondere die Angabe
der verfahrenen Stunden.

Die Einheitspreise sind Nettopreise. Sie gelten zuzüglich der zum
jeweiligen Leistungserbringungszeitpunkt gültigen Mehrwertsteuer.

A4) ABRECHNUNG

Maßgebend für die Abrechnung ist das nach Fertigstellung der Arbeiten
durch den Auftragnehmer zu nehmende Aufmaß, sowie die Bestätigung des
zuständigen Bauleiters, dass die Leistungen durchgeführt wurden.

Das testierte Aufmaß bzw. die Bestätigung ist vom Auftragnehmer mit der
Schlussrechnung einzureichen.

Der Auftraggeber ist berechtigt, jederzeit ein gemeinsames Aufmaß zu
verlangen.

A5) Nachhaltigkeit

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise in irgendeiner
Form Dritten entgeltlich oder unentgeltlich zugänglich gemacht werden.

## Zusätzlicher Text
B)  ALLGEMEINE TECHNISCHE VORBEMERKUNGEN
=======================================================

B1) ALLGEMEINES

Für Lieferung und Ausführung gelten neben dem Leistungsverzeichnis:

1. die neuesten DIN-Vorschriften, VDE- und VDI-Richtlinien

2. die Vorschriften der zuständigen Behörden (z.B. Bauaufsicht,
Gewerbeaufsicht, Brandverhütung, TÜV, Berufsgenossenschaften und
Versorgungsbetriebe,

3. die Bestimmungen der Gerüstbauordnung

4. Die Festlegungen des jeweiligen Werkstoffherstellers. Die Werkstoffe
müssen den geforderten Bedingungen der Leistungsbeschreibung
entsprechen.

B2) FACHSPEZIFISCHE NACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist mit der jeweiligen
Bauleitung vorher abzustimmen.

Baustoffe und Bauteile dürfen nicht in den Treppenhäusern und/oder auf
anderen Verkehrsflächen gelagert werden.

Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Wir gehen davon aus, dass Ihnen als Handwerksfirma zwar grundsätzlich
die abstrakte Gefahr einer Asbestkontamination bewusst ist, möchten Sie
jedoch nochmals in Bezug auf den Umgang mit Asbest sensibilisieren.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Zusätzlicher Text
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich
Arbeits-, Gesundheits- und Umweltschutz zu beachten. Dies gilt
insbesondere für die geltenden Unfall-Verhütungsvorschriften (UVV),
Arbeitsstätten-Verordnung (ArbStättV) und das Abfall- und
Kreislaufwirtschaftsgesetz (AbfG/KrWG).

-Der AN hat den Nachweis auf Verlangen zu erbringen, dass er für die bei
der Baumassnahme beteiligten Mitarbeiter das Arbeitsschutzgesetz
(ArbSchG) umgesetzt hat.

-Der AN hat den Nachweis auf Verlangen zu erbringen, dass er die bei der
Baumassnahme beteiligten Mitarbeiter gemäss  7 der BGV A1 UVV
"Allgemeine Vorschriften" unterwiesen hat.

-Der AN hat den Nachweis auf Verlangen zu erbringen, dass er nur
zugelassene und geprüfte Maschinen und Einrichtungen während der
Baumassnahme einsetzt.

-Bei Notwendigkeit eines vom Sicherheits- und
Gesundheitsschutzkoordinator (SiGeKo) zu erstellenden Sicherheits- und
Gesundheitsschutzplans (SiGePlan) hat der AN diesen unbedingt  zu
berücksichtigen. Notwendige Änderungen des SiGePlans sind mit dem SiGeKo
abzustimmen.

-Die Aufnahme der Tätigkeit ist dem SiGeKo mindestens eine Woche vor
Tätigkeitsaufnahme schriftlich anzuzeigen.

Nebenleistungen und Vereinbarungen bei Putz-, Maler- und Lackierarbeiten

Folgende Leistungen sind neben den Nebenleistungen in die Einheitspreise
einzukalkulieren, wenn in der Leistungsbeschreibung keine eigene
Position dafür vorgesehen ist:

a) Augenscheinliche Überprüfung aller im Untergrund eingesetzten
Geländer-, Gitterstützen und sonstige Verankerungen auf fachgerechte
Überarbeitbarkeit.

b) Erschwernisse durch Vorhandensein von Regenfallrohren oder sonstigen
Leitungen werden nicht vergütet.

c) Säuberung des Untergrundes von Staub und Verschmutzung sowie von lose
sitzenden Putz- und Betonteilen durch Trocken - Reinigung.

d) Das Ausbilden, Aufstellen und wieder entfernen eines geeigneten
Auffangsystems zum Auffangen des anfallenden Schmutzwassers bzw. der
gesamten belasteten Flüssigkeiten, z. B. Rinnensystem aus chemisch
resistentem Kunststoff oder Folienwannen mit flüssigkeitsdichtem
Anschluss zur Fassadenfläche bei Nass  Reinigung. Schmutzwasseranlage
für o. a. Reinigungsarbeiten, mit Zusatzmittel / ohne Zusatzmittel
aufstellen und vorhalten zur Vorklärung des anfallenden Schmutzwassers
sowie der belasteten Flüssigkeiten sowie die bei belasteten
Flüssigkeiten benötigten mobilen Abwasseranlagen, inkl. aller durch den
Betreiber der mobilen Abwasseranlage zu erbringenden regelmässigen Prüf-
und Probeentnahmekosten, Bedienung der Anlage sowie Einleitung des
vorgeklärten Reinigungswassers in die Kanalisation entsprechend den
jeweils gültigen Vorschriften. Die Anlage ist nach den jeweils gültigen
Ortsgesetzen bzw. örtlichen Richtlinien abgenommen und wird entsprechend
der Richtlinien `Fassadenreinigung` durch geeignetes Fachpersonal
bedient. Auffangen und Lagern des Schmutzwassers sowie der gesamten
belüfteten Flüssigkeit in bruchfesten, fest verschliessbaren und vor
Missbrauch gesicherten Behältern bis zur Filterung, Einleitung und
Entsorgung.

e) Das farbige Absetzen eines Bauteils sowie das Absetzen und
Beschneiden von Fenster- und Türfaschen, Bändern, Gesimsen, Nuten und
Sockelflächen.

f) Das Einholen der Genehmigungen für Strassen- und
Bürgersteigabsperrungen, bzw. für die Nutzung von Nachbargrundstücken.

g) Schutz der in Benutzung genommenen öffentlichen Verkehrsflächen oder
anderer Einrichtungen und Vorleistungen anderer Unternehmer vor
Beschädigung sowie Beseitigung der Schäden oder Übernahme der Kosten
hierfür.

h) Übernahme der Gebühren für die Benutzung von öffentlichen
Verkehrsflächen oder  Nachbargrundstücken.

i) Notwendige Maßnahmen zum Schutz von Dächern, Rinnen, Fallrohren,
Blechen, Fugenbändern, Fußböden, Geländern, Stahlzargen, Fenstern,
Türen, Beschlägen und sonstigen Bauteilen vor Verunreinigungen und
Beschädigungen durch die Putzarbeiten, einschl. der erforderlichen
Stoffe oder Schutzanstriche für Verblendungen, Gesimse, Sohlbänke,
eloxierte Teile u.ä. sowie die spätere Beseitigung.

j) Die Kosten für Aufenthalts- und Lagerräume.

k) Das Wiederherstellen der durch die eigenen Arbeiten beschädigten
Grünanlagen (durch Anlieferungen, Lagerflächen etc.)

l) Das Herstellen von bis zu 0,50 m² grossen mobilen Musterflächen nach
Vorauswahl vorliegender Farbvorschläge.

Besondere Hinweise

Bei dieser Ausschreibung wird zur Bedingung gemacht, dass keine
Baustoffe verwendet werden, die

a) voll- oder teilhalogenierte Fluorchlorkohlenwasserstoffe (FCKW,
HFCKW) enthalten oder unter Verwendung dieser Stoffe hergestellt wurden

b) UF  Montageschäume (Harnstoff-Formaldehyd-Schaumkunststoff) und
Baustoffe deren  Ausgleichskonzentration für Formaldehyd 0,05 ppm
(parts per million; 1,0 mg/kg) im  Prüfraum überschreitet. (Das
Prüfverfahren richtet sich nach der Richtlinie des Ausschusses für
Einheitliche Technische Baubestimmungen (ETB) zur Begrenzung der
Formaldehydemission in die Raumluft bei Verwendung von
Harnstoff-Formaldehydharz Ortschaum)

c) Lösemittelhaltige Farben und Lacke sind zu vermeiden. Für eine
Verwendung im Einzelfall ist die Zustimmung vom Auftraggeber einzuholen.

Produkt- und Systemvorgaben

Vor Angebotsabgabe sind die Oberflächen der Fassadenflächen auf die
ausgeschriebene Ausführungsart des Anstrichsystems hin zu prüfen.

Folgende Fabrikate können verwendet werden:

Brillux
Caparaol
Herbol
Sto
oder gleichwertig

Das angebotene Fabrikat ist vor Angebotsabgabe zu benennen.

Die Farbtöne sind in Absprache mit der Bauleitung festzulegen. Für
farbige Anstrichsysteme, einschl. deren Putze gelten folgende
Farbtonstufen:

hell getönt  entspricht Hellbezugswerten  51 -100

mittel getönt  entspricht Hellbezugswerten  26 - 50

satt getönt  entspricht Hellbezugswerten  25 - 11

Voll- oder  entspricht Hellbezugswerten  0 - 10
Sonderton

Hellgetönte Beschichtungen werden nicht gesondert vergütet und sind in
den Einheitspreis für weisse Anstriche einzukalkulieren. Die weiteren
Abstufungen werden gesondert vergütet und sind bei Bedarf gesondert im
LV aufgeführt.

Die o. a. Abstufung gilt nicht für Lacke und Lasuren. Sind Lack- und
Lasurarbeiten von Holz- und Stahlbauteilen im LV enthalten, sind
sämtliche Farbtonstufen in den Einheitspreis einzukalkulieren. Sie
werden nicht gesondert vergütet.

Untergrundprüfung

Die Überprüfung des vorhandenen Untergrundes auf Mängel oder nicht
ausreichenden Vorleistungen hat der AN unbedingt durchzuführen. Gemäss
VOB Teil B, DIN 1961  4 Nr. 3 sowie VOB Teil C ist der AN verpflichtet
vor Beginn der Arbeiten die örtl. Bauleitung schriftlich auf Mängel
hinzuweisen. Der AN haftet für alle später auftretenden Schäden in
vollem Umfang, wenn die Mängelmeldung nicht rechtzeitig schriftlich
erfolgt ist.

Artenschutz an Gebäuden

Vor und während der Durchführung von Gerüst-, Fassaden- oder
Dacharbeiten ist durch den AN zu überprüfen, ob durch die beabsichtigten
und beauftragten Maßnahmen evtl. gebäudebewohnende Tierarten wie z.B.
Mauersegler, Fledermäuse, Schwalben u.A. gestört oder vertrieben werden.
Die Vorschrift des  44 Bundesnaturschutzgesetz ist zu beachten. Bei
drohenden Verstößen gegen diese Vorschrift ist zwingend die weitere
Vorgehensweise mit der Bauleitung des AG bzw. gemeinsam mit dem Amt für
Umwelt und Grün abzustimmen. Soweit die Umsetzung der Maßnahmen bereits
begonnen hat und die drohende Beeinträchtigung nicht vor Beginn der
Maßnahmen erkennbar war, sind die Arbeiten umgehend bei Erkennen eines
drohenden Verstoßes gegen  44 BNatSG in dem entsprechenden Bereich
vorübergehend bis zur abschließenden Klärung der weiteren Vorgehensweise
auszusetzen.

.

## Dachdeckerarbeiten
Datum: 21.03.25

### 01 Dachinstandsetzung

#### 01.01 Baustelleneinrichtung

**01.01.01 Einrichten und Beräumen der Baustelle**
Einrichten und Beräumen der Baustelle
Einrichten und Beräumen der Baustelle
Einrichten und Beräumen der Baustelle einschl.
Sicherung
der Baustelle über den gesamten Bauzeitraum,
Maschinen

und Geräte zur Ausführung der nachfolgend
beschriebenen
Bauarbeiten, einschl. aller für den Transport
notwendigen
Aufzüge sowie jedwede Hilfs- bzw. Rüstkonstruktion.
Eine
Bauendreinigung sowie die Entsorgung eigener
Restmaterialien und Abfälle nach Abschluß der Arbeiten ist
ebenfalls
zu berücksichtigen.
Vorhaltung über den gesamten Bauzeitraum
Menge: 1,000 psch

**01.01.02 Lastenaufzug, 500 kg, 25 mtr FH**
Lastenaufzug, 500 kg, 25 mtr FH
Lastenaufzug, 500 kg, 25 mtr Förderhöhe
Lastenaufzug zur Ausführung von Dacharbeiten
anliefern,

aufbauen über die gesamte Bauzeit vorhalten und nach
Beendigung der Arbeiten abbauen und abfahren.

Förderhöhe : bis 25 mtr
Menge: 1,000 St

#### 01.02 Wetterschutz, Rüstungen

**01.02.01 Notdachkonstruktionen**
Notdachkonstruktionen
Notdachkonstruktionen
Notdachkonstruktionen, als provisorische
Zwischenlösungen
mit Anbindung an die Bestandsabdichtung sowie
Regenwasserableitung in Teilflächen herstellen sowie jeweils nach
Beendigung
der Dacharbeiten demontieren und abfahren.
Menge: 120,000 m2

**01.02.02 Schutz- und Arbeitsrüstung**
Schutz- und Arbeitsrüstung
Schutz- und Arbeitsrüstung
Gestellung einer Schutz- und Arbeitsrüstung zur
Ausführung der Abbrucharbeiten im Bereich der Schornsteine einschl. An- und
Abtransport
Menge: 100,000 m2

**01.02.03 Rollgerüst, bis 5 mtr**
*** Bedarfsposition ohne GB
Rollgerüst, bis 5 mtr
Rollgerüst, bis 5 mtr
Gestellung eines Rollgerüstes,bis zu einer Höhe von 5
mtr
und Vorhaltung über die gesamte Bauzeit.
Menge: 1,000 psch

**01.02.04 Schutzmaßnahmen, Fenster, Wände, Türen**
Schutzmaßnahmen, Fenster, Wände, Türen
Schutzmaßnahmen, Fenster, Wände, Türen
Schutzmaßnahmen an Wänden, Fenstern und
Türen zum Schutz vor Beschädigungen durch
Material- und Schutttransport bei den Sanierungsarbeiten
Menge: 100,000 m2

**01.02.05 Schutzmaßnahmen, Boden**
Schutzmaßnahmen, Boden
Schutzmaßnahmen, Boden
Schutzmaßnahmen an vorhandenen Fußböden
durch das Auslegen von einer Unterlage aus Flies,
sowie einer Schutzfläche aus Hartfaserplatten, Fugen
verklebt, Ränder verklebt, zum Schutz vor
Beschädigungen, Demontage und Entsorgung
nach Abschluss der Sanierungsarbeiten
Menge: 150,000 m2

#### 01.03 Demontage/Abrissarbeiten

**01.03.01 Dacheindeckung aufnehmen, abfahren**
Dacheindeckung aufnehmen, abfahren
Dacheindeckung aufnehmen, abfahren
vorhandene Dacheindeckung aufnehmen, auf der
Baustelle
transportieren und als Bauschutt abfahren.

Material : Dachziegel aus Ton oder Beton
Menge: 400,000 m2

**01.03.02 Zulage, Gratsteine**
Zulage, Gratsteine
Zulage, Gratsteine
Zulage zur vorgenannten Position für die Demontage von

Gratsteinen und deren Abfuhr einschl. Kippgebühren
Menge: 10,000 m

**01.03.03 Zulage, Ortgangsteine**
Zulage, Ortgangsteine
Zulage, Ortgangsteine
Zulage zur vorgenannten Position für die Demontage von

Ortgangsteinen und deren Abfuhr einschl. Kippgebühren
Menge: 20,000 m

**01.03.04 Unterspannbahn, demontieren**
Unterspannbahn, demontieren
Unterspannbahn, demontieren
Unterspannbahn demontieren, transportieren
und als Bauschutt abfahren
Menge: 400,000 m2

**01.03.05 Lattung/Konterlattung demontieren**
Lattung/Konterlattung demontieren
Lattung/Konterlattung demontieren
vorhandene Lattung und Konterlattung
demontieren, transportieren und als
Bauschutt abfahren
Menge: 400,000 m2

**01.03.06 Bohlenkonstruktionen demontieren**
Bohlenkonstruktionen demontieren
Bohlenkonstruktionen demontieren
Demontage von Trauf- und Kehlbohlen sowie
Mansardbrettern in
unterschiedlichen Querschnitten, auch abschnittsweise,
fachgerechtem Baustellentransport und Entsorgung einschl.
Kippgebühren
Menge: 80,000 m

**01.03.07 Dachabdichtung aufnehmen**
Dachabdichtung aufnehmen
Dachabdichtung aufnehmen
Vorhandene mehrlagige Dachabdichtung aus
Dachpappe aufnehmen, auf der Baustelle transportieren
und als Bauschutt
abfahren einschl. Kippgebühren.

Aufbau : bis zu 3 Lagen Dachpappe
Menge: 350,000 m2

**01.03.08 Zulage, weitere Lage**
Zulage, weitere Lage
Zulage, weitere Lage
Zulage zur vorgenannten Position für
jede weitere Abdichtungslage
Menge: 350,000 m2

**01.03.09 Trennlage aufnehmen**
Trennlage aufnehmen
Trennlage aufnehmen
Vorhandene Trennlage (V13) aus Dachpappe, genagelt
auf Schalung, demontieren, auf der
Baustelle
transportieren und als Bauschutt abfahren einschl.
Kippgebühren.

Aufbau : bis zweilagig
Menge: 350,000 m2

**01.03.10 Zulage, Abfuhr AVV 170302**
Zulage, Abfuhr AVV 170302
Zulage, Abfuhr AS 170302
Zulage für die Abfuhr von schadstoffbelasteten
Dachmaterialien
wie Abdichtungen sowie vorhandenen nicht trennbaren
An-
haftungen nach Abfallverzeichnisverordnung
gemäß Befundung Probeentnahme

Abfallschlüssel : 170302 bituminöse Abfälle
Menge: 10,000 t

**01.03.11 Zulage, Abfuhr AVV 170302**
*** Bedarfsposition ohne GB
Zulage, Abfuhr AVV 170302
Zulage, Abfuhr AS 170303
Zulage für die Abfuhr von schadstoffbelasteten
Dachmaterialien
wie Abdichtungen sowie vorhandenen nicht trennbaren
An-
haftungen nach Abfallverzeichnisverordnung
gemäß Befundung Probeentnahme

Abfallschlüssel : 170303 erhöhter PAK-Anteil
Menge: 10,000 t

**01.03.12 Zulage, Abfuhr AVV 170302**
*** Bedarfsposition ohne GB
Zulage, Abfuhr AVV 170302
Zulage, Abfuhr AS 170903
Zulage für die Abfuhr von schadstoffbelasteten
Dachmaterialien
wie Abdichtungen sowie vorhandenen nicht trennbaren
An-
haftungen nach Abfallverzeichnisverordnung
gemäß Befundung Probeentnahme

Abfallschlüssel : 170903 Asbest-/KMF- und PAK-haltig
Menge: 10,000 t

**01.03.13 PAK-Analyse**
PAK-Analyse
PAK-Analyse
Untersuchung des Entsorgungsgutes auf Schadstoffe
gemäß

gesetzlicher Vorgaben als Summe der 16 EPA-PAK
Menge: 1,000 St

**01.03.14 KMF/Asbest-Analyse**
KMF/Asbest-Analyse
KMF/Asbest-Analyse, VDI 3866-5
Untersuchung des Entsorgungsgutes
auf Schadstoffe gemäß VDI Richtlinie 3866-5
Menge: 2,000 St

**01.03.15 Dämmung ausbauen, abfahren**
Dämmung ausbauen, abfahren
Dämmung, 16cm, ausbauen, abfahren
Dämmung als Zwischensparrendämmung, nicht
wiederverwendungsfähig, aus Mineralwolle/Holzwolle/Styropor, ausbauen,
aus dem
Gebäude schaffen und als Schutt abfahren inkl.
Kippgebühr.

Dämmdicke : bis 16cm
Menge: 550,000 m2

**01.03.16 Schalung ausbauen, abfahren**
Schalung ausbauen, abfahren
Schalung ausbauen, abfahren
Dach- und Deckenschalung, auch als
Gaubenbekleidungen,

nicht wiederverwendungsfähig, ausbauen, auf der
Baustelle
transportieren und als Schutt abfahren inkl.
Kippgebühr.
Menge: 10,000 m2

**01.03.17 Schüttung ausbauen, abfahren**
Schüttung ausbauen, abfahren
Schüttung ausbauen, abfahren
Schüttung (Schlacke/Lehm o.ä.) zwischen Deckenbalken,
nicht wiederverwendungsfähig, ausbauen, aus dem Gebäude
schaffen
und als
Schutt abfahren inkl. Kippgebühr.
Menge: 10,000 m2

**01.03.18 Staakung ausbauen, abfahren**
Staakung ausbauen, abfahren
Staakung ausbauen, abfahren
Vorhandene Staakung, ausbauen, aus dem Gebäude
schaffen
und als
Schutt abfahren einschl. Kippgebühren
Menge: 10,000 m2

**01.03.19 Dachkasten, ausbauen**
Dachkasten, ausbauen

Dachkasten, ausbauen
Dachkasten als Bestandteil der Traufausbildung
demontiern, fachgerecht transportieren und
entsorgen einschl. Kippgebühren
Menge: 80,000 m

**01.03.20 Dachstuhlkonstruktion demontieren**
Dachstuhlkonstruktion demontieren
Dachstuhlkonstruktion demontieren
Demontage von tragender geschädigter
Dachstuhlkonstruktion
(Sparren, Pfetten, Schwellen und Kehlbalken) in
unterschiedlichen
Querschnitten, auch abschnittsweise, fachgerechter
Baustellentransport und Entsorgung einschl. Kippgebühren
Menge: 25,000 m

**01.03.21 Absteifungen, prov.**
Absteifungen, prov.
Absteifungen, provisorisch
Herstellung von provisorischen Absteifungen  zur
Ausführung
der Sanierungsarbeiten an der Dachstuhlkonstruktion
Menge: 5,000 St

**01.03.22 Außen- und Innenputz abschlagen**
*** Bedarfsposition ohne GB
Außen- und Innenputz abschlagen
Außen- und Innenputz abschlagen

Abschlagen von Innen- und Außenputz, auf
Mauerwerkswänden im
Bestand, als Kalk- und Kalkzementputz, Dicke bis 3cm,
die freigelegten Mauerflächen müssen frei von fremden
Bestandteilen
und für einen Neuputz vorgerichtet sein, fördern des
anfallenden
Materials zum Container; incl. Abfuhr und Kippgebühren.
Menge: 10,000 m2

**01.03.23 Zulage, Versottung**
*** Bedarfsposition ohne GB
Zulage, Versottung
Zulage, Versottung
Zulage zur vorgenannten Position für den Abbruch von
versottetem
Material an Schornsteinen
Menge: 10,000 m2

**01.03.24 Versottung, Fugen auskratzen**
*** Bedarfsposition ohne GB
Versottung, Fugen auskratzen
Versottung, Fugen auskratzen
Mauerwerksfugen im Bereich von Versottungen
auskratzen

und gelöstes Material als Bauschutt abfahren
Menge: 10,000 m2

**01.03.25 Verblechungen demontieren**
Verblechungen demontieren
Verblechungen demontieren
Demontage sämtlicher auf den Dachflächen befindlicher
Verblechungen
wie Rinnen, Traufverblechungen, Fallrohre, Kehlen,
Wandanschlüsse,
Gauben- und Schornsteinverblechungen sowie
sonstigem,
Transport
aus der Baustelle, Abfuhr der Materialien incl.
Kippgebühr
Menge: 1,000 psch

**01.03.26 Dunstrohre demontieren**
Dunstrohre demontieren
Dunstrohre demontieren
Dunstrohre, aus Kunststoff oder Metall
demontieren und als Schutt abfahren
Menge: 3,000 St

**01.03.27 Schneefanggitter ausbauen**
Schneefanggitter ausbauen
Schneefanggitter ausbauen
vorhandene Schneefanggitter aufbauen, auf der Baustelle
transportieren
und Bauschutt abfahren einschl. Kippgebühren
Menge: 80,000 m

**01.03.28 Dachfenster demontieren**
Dachfenster demontieren
Dachfenster demontieren
Dachfenster, aus Metall, ausbauen, auf der Baustelle
transportieren und als Bauschutt abfahren einschl.
Kippgebühren
Menge: 3,000 St

**01.03.29 Dachluke demontieren**
Dachluke demontieren

Dachausstieg demontieren
Dachausstieg, aus Holz, ausbauen, auf der Baustelle
transportieren und als Bauschutt abfahren einschl.
Kippgebühren
Menge: 1,000 St

**01.03.30 Dachflächenfenster demontieren**
Dachflächenfenster demontieren
Dachflächenfenster demontieren
Dachflächenfenster, aus Kunststoff/Holz, ausbauen, auf
der Baustelle
transportieren und als Bauschutt abfahren einschl.
Kippgebühren
Menge: 15,000 St

**01.03.31 Lichtkuppeln demontieren**
Lichtkuppeln demontieren
Lichtkuppeln demontieren
Lichtkuppeln, aus Kunststoff, ausbauen, auf der
Baustelle
transportieren und als Bauschutt abfahren einschl.
Kippgebühren
Menge: 5,000 St

**01.03.32 Leiterhaken demontieren**
Leiterhaken demontieren
Leiterhaken demontieren
Leiterhaken, aus Metall, demontieren, auf der Baustelle
transportieren und als Bauschutt abfahren einschl.
Kippgebühren
Menge: 20,000 St

**01.03.33 Terrassenbeläge abbrechen**
Terrassenbeläge abbrechen
Terrassenbeläge abbrechen
Terrassenbeläge aus Betonplatten oder Fliesen mit
Unterbau aus Kies oder Estrich abbrechen, auf der
Baustelle
transportieren und als Bauschutt abfahren einschl.
Kippgebühren

Gesamtaufbauhöhe : ca. 10cm
Menge: 25,000 m2

**01.03.34 Schornsteinmauerwerk, abbrechen**
Schornsteinmauerwerk, abbrechen
Schornsteinmauerwerk, abbrechen
Abbruch von Schornsteinen aus Ziegelmauerwerk
oder Betonfertigteilen,geputzt,tapeziert, mit
Reinigungsverschlüssen incl. Transport aus dem
Gebäude, sowie Aufladen, Abtransport und Kippgebühr.
Menge: 3,000 m3

**01.03.35 Zulage, Zungen rausbrechen**
Zulage, Zungen rausbrechen
Zulage, Zungen rausbrechen
Zulage zur vorgenannten Position für das entfernen der
Schornsteinzungen
von stillzulegenden Schornsteinen zum Luftverbund der
Züge.
Menge: 5,000 St

**01.03.36 Rollschichtmauerwerk, abbrechen**
Rollschichtmauerwerk, abbrechen
Rollschichtmauerwerk, abbrechen
Abbruch von losem Rollschichtmauerwerk aus
Ziegelmauerwerk
incl. Transport aus dem Gebäude, sowie Aufladen,
Abtransport
und Kippgebühr.
Menge: 3,000 m3

**01.03.37 Bauschutt, Traufe**
Bauschutt, Traufe
Bauschutt, Traufe
Bauschutt aus dem Traufbereich entfernen,
transportieren und als Bauschutt abfahren
Menge: 2,000 m3

**01.03.38 Sperrmüll abfahren**
*** Bedarfsposition ohne GB
Sperrmüll abfahren
Sperrmüll abfahren
Sperrmüll vom Dachboden entfernen, transportieren und
abfahren
einschl. Kippgebühren
Menge: 5,000 m3

#### 01.04 Holzschutzarbeiten

**01.04.01 Holzflächen bebeilen**
*** Bedarfsposition ohne GB
Holzflächen bebeilen
Holzflächen bebeilen
Abbeilen vermulmter oder stark mit Fraßgängen
durchzogener
Hölzer bis auf das gesunde Holz, freiliegende Fraßgänge
mit
Stahlbürste ausbürsten, Späne und Bohrmehl
unverzüglich

sichern und entsorgen.
Die Arbeitsbereiche sind durch geeignete
Abdeckmaßnahmen
wirksam zu schützen.

Abrechnungseinheit : Laufmeter Bauholz des Dachstuhles
  in unterschiedlichen Querschnitten
Menge: 10,000 m

**01.04.02 Holzflächen, Injektionsverfahren**
*** Bedarfsposition ohne GB
Holzflächen, Injektionsverfahren
Holzflächen, Injektionsverfahren
verbleibende Holzteile nach dem Bebeilen bohren sowie
im Injektionsverfahren tränken

Abrechnungseinheit : Laufmeter Bauholz des Dachstuhles
  in unterschiedlichen Querschnitten

Angeb. Fabrikat  :  .  .  .  .  .  .  .  .  .  .
Menge: 10,000 m

**01.04.03 Holzflächen, reinigen, spritzen**
*** Bedarfsposition ohne GB
Holzflächen, reinigen, spritzen
Holzflächen, reinigen, spritzen
Holzflächen reinigen sowie vorbeugend gegen Pilze und
Insekten durch streichen  oder spritzen behandeln

Abrechnungseinheit : Laufmeter Bauholz des Dachstuhles
  in unterschiedlichen Querschnitten

Angeb. Fabrikat  :  .  .  .  .  .  .  .  .  .  .
Menge: 10,000 m

#### 01.05 Schwammsanierung

**01.05.01 Fugen auskratzen**
*** Bedarfsposition ohne GB
Fugen auskratzen
Fugen auskratzen
Mauerwerksfugen auskratzen und
gelöstes Material als Bauschutt abfahren
Menge: 10,000 m2

**01.05.02 Mauerwerk reinigen, abflammen**
*** Bedarfsposition ohne GB
Mauerwerk reinigen, abflammen
Mauerwerk reinigen, abflammen
Mauerwerksflächen reinigen, absaugen
und abflammen
Menge: 10,000 m2

**01.05.03 Mauerwerksflächen fluten**
*** Bedarfsposition ohne GB
Mauerwerksflächen fluten
Mauerwerksflächen fluten
Mauerwerksflächen mit einem zugelassenen
Schwammsperrmittel fluten

Angeb. Fabrikat :  .  .  .  .  .  .  .  .  .  .
Menge: 10,000 m2

**01.05.04 Mauerwerksflächen, Injektionsverfahren**
*** Bedarfsposition ohne GB
Mauerwerksflächen, Injektionsverfahren
Mauerwerksflächen, Injektionsverfahren
Mauerwerksflächen im Injektionsverfahren
fachgerecht sanieren, Injektionslöcher bohren,
Packer setzen sowie mit einem geeigneten
Schwammsperrmittel verpressen

Angeb. Fabrikat :  .  .  .  .  .  .  .  .  .  .
Menge: 10,000 m2

#### 01.06 Zimmererarbeiten

**01.06.01 Bauholz,GKL II,SK**
Bauholz,GKL II,SK
Bauholz, GKLII, SK A,FI/KI, Holzb.D., o. Abbund
Kantholz, Kesseldruckimprägniert, als Bauholz für
Dachkonstruktion; Abbund gesondert.

Holzart  : Fichte / Kiefer

Güteklasse  : II

Schnittklasse : A, trocken

Holzschutz : kesseldruckimprägniert

Querschnitt  : bis ca. 24/24 cm

Einzellänge : bis ca. 10,00 mtr
Menge: 4,000 m3

**01.06.02 Abbund Bauholz für**
Abbund Bauholz für
Abbund Bauholz für Dachkonstruktion
Abbinden und Verlegen des Bauholzes für
Dachkonstruktion
in unterschiedlichen Querschnitten incl.
Kleineisenteile wie
Schwerlastdübel, Bolzen, Anker, Windrispenband, Nägel,

HVV-Verbinder usw. ; Lieferung Bauholz gesondert.

Holzart  : Fichte/Kiefer
Menge: 200,000 m

**01.06.03 Zulage Abbund**
Zulage Abbund
Zulage Abbund
Zulage zur Abbundposition für den Zuschnitt und die
Anbringung von Aufschieblingen
Menge: 50,000 St

**01.06.04 Volldachschalung,OSB, 25mm**
Volldachschalung,OSB, 25mm
Vollschalung Dach, OSB 4, d=25mm
Vollschalung, für Dachflächen sowie Gauben und als
Unterlagen
für Verblechungen, auch in Teilflächen, OSB, mit Nut
und Feder,
montieren einschl. aller Verbindungen und
Befestigungen.

Material : OSB 4

Dicke : 25 mm
Menge: 350,000 m2

**01.06.05 Vollschalung,Dach,rauh,besäumt,d= 24 mm**
*** Bedarfsposition ohne GB
Vollschalung,Dach,rauh,besäumt,d= 24 mm
Vollschalung, Dach,rauh,besäumt,d= 24 mm
Vollschalung, als Bretterschalung, rauh und besäumt,
imprägniert,
für Dachflächen sowie Gauben und als Unterlagen für
Verblechungen,
auch in Teilflächen liefern und einbauen.

Holzart : Fichte/Kiefer

Güteklasse : II

Brettdicke : 24 mm
Menge: 350,000 m2

**01.06.06 Gesimskasten**
Gesimskasten

Gesimskasten
Verkleidung der Dachsparren im Traufbereich
als Gesimskasten mit gehobelten Brettern
ohne Nut und Feder. Belüftung des Dachkastens
herstellen

Material  : Nadelholz, imprägniert, gehobelt

Abwicklung : 1,50 mtr
Menge: 55,000 m

#### 01.07 Dämmung Dach

**01.07.01 Dampfsperrfolie**
Dampfsperrfolie
Dampfsperrfolie
Dampfsperre als Klimamembran, aus Polyamid,
schwerentflammbar
nach DIN 4102, im Dachbereich von außen,
rollenbreitenweise durch
geeignete Klebebänder befestigen, Überlappungen von
mind. 10 cm
an Stößen, Überlappungen sind mit zugelassenen
Klebebändern
fachgerecht luftundurchlässig zu verkleben. Anschlüsse
an
angrenzende Bauteile sind ebenfalls fachgerecht
luftundurchlässig
herzustellen.
Die Sparrenabwicklung ist in der Abrechnung zu
berücksichtigen.

SD-Wert  : >= 1.500

Angebot Fabr. :  .  .  .  .  .  .  .  .  .  .
Menge: 1000,000 m2

**01.07.02 Zulage, Einschlaufen**
Zulage, Einschlaufen
Zulage, Einschlaufen
Zulage zur vorgenannten Position für das Einschlaufen
der
Dampfsperre von außen in die vorhandenen Sparren
sowie die jeweiligen Anschlüße an die angrenzenden
Bauteile.
Die Sparrenabwicklung ist in der Abrechnung zu
berücksichtigen
Menge: 550,000 m2

**01.07.03 Wärmedämmung, Klemmfilz, 160mm**
Wärmedämmung, Klemmfilz, 160mm
Wärmedämmung, Holzfaser, 160mm
Bereich der Steil- und Flachdachflächen
Dämmung als Zwischensparrendämmung aus diffusionsoffenen natürlichen Holzfasern mit RAL-Gütezeichen,
WLG 036 liefern und fachgerecht einbauen.

Dämmdicke  :  160 mm

Wärmeleitfähigkeit : 0,036 W/(m2K)

Angebot Fabrikat : STEICO flex  o. glw.
Menge: 550,000 m2

**01.07.04 Wärmedämmung, Klemmfilz, 160mm**
Wärmedämmung, Klemmfilz, 160mm
Wärmedämmung, Holzfaser, 160mm
Bereich Flachdach Aufsparrendämmung
Dämmung als Flachdachdämmung aus diffusionsoffenen natürlichen Holzfasern mit RAL-Gütezeichen,
WLG 042 liefern und fachgerecht einbauen.

Dämmdicke  : 160 mm

Kantenausbildung : stumpf

Wärmeleitfähigkeit : 0,042 W/(m2K)

Angebot Fabrikat : STEICO roof dry  o. glw.
Menge: 270,000 m2

**01.07.05 Wärmedämmung, Klemmfilz, 160mm**
Wärmedämmung, Klemmfilz, 160mm
Unterdeckplatte, Holzfaser, 35mm
Bereich Steildach
Unterdeckplatten als Grundaufbau, als Regenschutz und
zur Winddichtigkeit liefern und nach Herstellervorschrift
einschl. aller
Anschlüsse fachgerecht einbauen.

Dämmdicke  : 35 mm

Kantenausbildung : Nut und Feder

Wärmeleitfähigkeit : 0,045 W/(m2K)

Fabrikat  :  STEICO universal dry  o.glw.
Menge: 280,000 m2

**01.07.06 Wärmedämmung, Klemmfilz, 160mm**
Wärmedämmung, Klemmfilz, 160mm
Wärmedämmung, Holzfaser, 120mm
Bereich Steildach
Dämmung als Aufsparrendämmung aus diffusionsoffenen
natürlichen Holzfasern mit RAL-Gütezeichen, WLG 039
liefern und nach Herstellervorschrift einschl. aller
Anschlüsse
fachgerecht einbauen.

Dämmdicke  : 120 mm

Kantenausbildung : stufenfalz

Wärmeleitfähigkeit : 0,039 W/(m2K)

Angebot Fabrikat :  STEICO therm dry  o.glw.
Menge: 280,000 m2

#### 01.08 Dämmung Geschossdecke 4. OG

**01.08.01 Dampfsperrfolie**
Dampfsperrfolie
Dampfsperrfolie
Dampfsperre als Klimamembran, aus Polyamid,
schwerentflammbar
nach DIN 4102, auf dem Dachboden/Holzbalkendecke
rollenbreitenweise durch geeignete Klebebänder befestigen,
Überlappungen von
mind. 10 cm an Stößen, Überlappungen sind mit
zugelassenen Klebebändern fachgerecht luftundurchlässig zu verkleben.
Anschlüsse an
angrenzende Bauteile sind ebenfalls fachgerecht
luftundurchlässig
herzustellen.

SD-Wert  : >= 1.500

Angebot Fabr. :  .  .  .  .  .  .  .  .  .  .
Menge: 150,000 m2

**01.08.02 Zulage, Einschlaufen**
Zulage, Einschlaufen
Zulage, Einschlaufen
Zulage zur vorgenannten Position für das Einschlaufen
der
Dampfsperre von oben in die vorhandenen Balkenebene
sowie die jeweiligen Anschlüße an die angrenzenden
Bauteile.
Die Balkenabwicklung ist in der Abrechnung zu
berücksichtigen
Menge: 70,000 m2

**01.08.03 Wärmedämmung, Glaswollefilz, 240mm**
Wärmedämmung, Glaswollefilz, 240mm
Wärmedämmung, Glaswollefilz, 240mm
Dämmung als Auflagedämmung im Bereich des
Dachboden,
aus Mineralwolle mit Glasvlieskaschierung, mit
RAL-Gütezeichen,
WLG 035 liefern und fachgerecht einbauen.

Dämmdicke  :  240 mm

WLG  : 035

Angebot Fabrikat :  Isover DF1-035 Reno
Menge: 70,000 m2

#### 01.09 Sekuranten

**01.09.01 Sekuranten, Holz**
Sekuranten, Holz
Sekuranten, Holz
Anschlagpunkte zur Absturzsicherung für Holzdächer
geeignet
liefern und nach Herstellervorschriften montieren
einschl.
Befestigungsmittel

Ang. Fabr. : ABS- Lock X-H-16 oder glw.
Menge: 5,000 St

#### 01.10 Dachinstandsetzung -Steildach-

**01.10.01 Dachfläche ausgleichen**
Dachfläche ausgleichen
Dachfläche ausgleichen
Dachfläche mit Splissen ausgleichen

Höhe : bis 3cm
Menge: 400,000 m2

**01.10.02 Dachflächen, Lattung/Konterlattung**
Dachflächen, Lattung/Konterlattung
Dachflächen, Lattung/Konterlattung
Dachflächen neu einlatten mit ungehobelten
Dachlatten,getränkt gegen Pilze, Fäulnis
und Insekten, Ausführung in 2 Arbeitsgängen
als Konterlattung und Lattung.

Konterlattung : 80 x 40 mm

Lattung : 60 x 40 mm
Menge: 400,000 m2

**01.10.03 Zulage Konterlattung**
Zulage Konterlattung
Zulage Konterlattung
Zulage zur Konterlattungsbefestigung für die
verlängerte
Befestigung durch eine Aufsparrendämmung mit einer
Aufbauhöhe von 155 mm.
Menge: 280,000 m2

**01.10.04 Dachfläche, Unterspannbahn**
Dachfläche, Unterspannbahn
Dachfläche, Unterspannbahn
auf der Dachfläche eine wasserdampfdurchlässigen und
glasfaserverstärkten Unterspannbahn, parallel zu Traufe
und First, zwischen den Sparren leicht durchhängend mit
 mindestens 15 cm Stoßüberdeckung und ausreichend
auf den Traufstreifen oder bis in die Rinne geführt,
verlegen
und befestigen. Die Stösse sind mit geeigneten
Klebebändern
luftdicht abzukleben.

Angeb. Fabrikat :  .  .  .  .  .  .  .  .  .  .
Menge: 400,000 m2

**01.10.05 Zulage, Nageldichtband**
Zulage, Nageldichtband
Zulage, Nageldichtband
Zulage zur vorgenannten Postion für den Einbau eines
Nageldichtbandes

Angeb. Fabr.  :  .  .  .  .  .  .  .  .  .  .
Menge: 400,000 m2

**01.10.06 Lüftungsband**
Lüftungsband
Lüftungsband
Lüftungsband zur Herstellung einer wirksamen
Durchlüftung
der Dachfläche sowie zur Verhinderung von Vogel- und
Insekteneinflug liefern und fachgerecht im Trauf- und
Mansardknickbereich einbauen.

Angeb. Fabr.  :  .  .  .  .  .  .  .  .  .  .
Menge: 80,000 m

**01.10.07 Traufentlüftungskamm**
Traufentlüftungskamm
Traufentlüftungskamm
Entlüftungskamm zur Herstellung einer wirksamen
Durchlüftung
der Dachfläche sowie zur Verhinderung von Vogel- und
Insekteneinflug liefern und fachgerecht im Traufbereich
einbauen.

Angeb. Fabr.  :  .  .  .  .  .  .  .  .  .  .
Menge: 80,000 m

**01.10.08 Traufbohle 3/18cm**
Traufbohle 3/18cm
Traufbohle 3/18cm
Traufbohle 3/18cm liefern und fachgerecht einbauen
Menge: 80,000 m

**01.10.09 Kehlbohlen 3/18cm**
Kehlbohlen 3/18cm
Kehlbohlen 3/18cm
Kehlbohlen 3/18cm liefern und fachgerecht einbauen
Menge: 10,000 m

**01.10.10 Stirnbrett 3/18cm**
Stirnbrett 3/18cm
Stirnbrett 3/18cm
Stirnbrett 3/18cm als Abrutschsicherung der
Aufsparrendämmung
liefern und fachgerecht einbauen
Menge: 80,000 m

**01.10.11 Dachziegel, Ton**
Dachziegel, Ton
Dachziegel, Ton
Dachfläche mit Dachziegel, Ton, ohne
Oberflächenbeschichtung
fachgerecht trocken eindecken, einschl. jeder 3. Stein
versetzt
geklammert

Produkt : Doppelmuldenfalzziegel

Oberfläche : engobiert

Farbe : Rot

Fabrikat :  .  .  .  .  .  .  .  .  .  .
Menge: 400,000 m2

**01.10.12 Zulage, Dachziegel, Anschnitte**
Zulage, Dachziegel, Anschnitte
Zulage, Dachziegel, Anschnitte
Zulage zur vorgenannten Position für das
Anschneiden der Dachziegel im Bereich von Kehlen
und Graten
Menge: 100,000 m

**01.10.13 Gratziegel, trocken verlegt, Zulage**
Gratziegel, trocken verlegt, Zulage
Gratziegel, trocken verlegt, Zulage
Gratabdeckung mit Gratziegeln einschl. Abschlußgrat
sowie
Anschluß an Firstziegeln, im Farbton zur Eindeckung
passend,
trocken mit aufgeschraubten Klammern  verlegt,
einschl. fäulnisimprägnierter Gratlatte und
Befestigungsmaterial, als Zulage zur Eindeckung.
Menge: 10,000 m

**01.10.14 Ortgangziegel, trocken verlegt, Zulage**
Ortgangziegel, trocken verlegt, Zulage
Ortgangziegel, trocken verlegt, Zulage
Ortgangziegeln, im Farbton zur Eindeckung passend,
trocken mit aufgeschraubten Klammern  verlegt und
Befestigungsmaterial, als Zulage zur Eindeckung.
Menge: 20,000 m

**01.10.15 Walmkappe, trocken verlegt, Zulage**
Walmkappe, trocken verlegt, Zulage
Walmkappe, trocken verlegt, Zulage
Walmkappe Anschluss an Gratziegel, im Farbton zur
Eindeckung
passend, trocken mit aufgeschraubten Klammern  verlegt,
mit Befestigungsmaterial, als Zulage zur Eindeckung.
Menge: 4,000 St

**01.10.16 Dunstrohrpfannen, Abluft, Zulage**
Dunstrohrpfannen, Abluft, Zulage
Dunstrohrpfannen, Abluft, Zulage
Dunstrohrpfannen, zur Strangablüftung als Zulage zur
Hauptposition
als Komplettset liefern und einbauen
Menge: 3,000 St

**01.10.17 Schneefang,feuerverzinkt**
Schneefang,feuerverzinkt

Schneefang, feuerverzinkt
Schneefang, feuerverzinkt, liefern und montieren
Menge: 80,000 m

**01.10.18 Leiterhaken, feuerverzinkt**
Leiterhaken, feuerverzinkt
Leiterhaken, feuerverzinkt
Leiterhaken, feuerverzinkt, liefern und montieren
Menge: 30,000 St

#### 01.11 Dachinstandsetzung -Flachdach-

**01.11.01 Ausgleichsschicht, PYE KTG KSP3**
Ausgleichsschicht, PYE KTG KSP3
Ausgleichsschicht, PYE KTG KSP3
Bereich des Kaltdaches (nicht ausgebauter Raum),
einschl. der Terrassenabdichtung
Ausgleichsschicht, bestehend aus einer Lage
Elastomerbitumen-
Kaltselbstklebebahn mit variabler Nahtverklebung, auf
entsprechendem
Untergrund mechanisch befestigt, Nahtüberdeckung 10
cm

Angeb.  Fabrikat :  .  .  .  .  .  .  .  .  .  .
Menge: 125,000 m2

**01.11.02 Abdichtung, 2-lagig, PYE G 200 S4 + PYE-PV 200 S5**
Abdichtung, 2-lagig, PYE G 200 S4 + PYE-PV 200 S5
Abdichtung, 2-lagig,PYE G 200 S4 + PYE-PV 200 S5
Bereich des Kaltdaches (nicht ausgebauter Raum),
einschl. der Terrassenabdichtung
Abdichtung, 2-lagig, auf genutzten Dachflächen, im
Gieß- und
Einrollverfahren in Heißbitumen mit mind. 10 cm
Bahnenüberdeckung hohlraumfrei verlegt, bestehend aus:

1. Lage: Glasgewebebitumenbahn PYE G 200 S4,
2. Lage: Polymerbitumenbahn mit Polyestervlieseinlage
200 g/m2,
 oberseitig beschiefert, PYE - PV 250 S5.

Angeb. Fabrikat : .  .  .  .  .  .  .  .  .  .
Menge: 125,000 m2

**01.11.03 Abdichtung, 2-lagig, PYE G 200 S4 + PYE-PV 200 S5**
Abdichtung, 2-lagig, PYE G 200 S4 + PYE-PV 200 S5
Abdichtung, 2-lagig, PYE KTG KSP3 + PYE KTP 250 S5
Bereich des Warmdaches (ausgebauter Raum)
Abdichtung, 2-lagig, auf nicht genutzten Dachflächen,
im Klebe-
bzw. Gieß- und Einrollverfahren in Heißbitumen mit
mind. 10 cm
Bahnenüberdeckung hohlraumfrei verlegt, bestehend aus:

1. Lage: Elastomerbitumenbahn als Kaltselbstklebebahn
 PYE KTG KSP3
2. Lage: Polymerbitumenbahn mit Polyesterverbund 250
g/m2,
  oberseitig beschiefert, PYE KTP 250 S5.

Angeb. Fabrikat : .  .  .  .  .  .  .  .  .  .
Menge: 250,000 m2

**01.11.04 Zulage Hartschaumkeil, 50/50**
Zulage Hartschaumkeil, 50/50
Zulage Hartschaumkeil, 50/50
Zulage zur Dämmung für das einlegen eines
Hartschaumkeiles 50/50 einschl. eines 15 cm
Schutzstreifens aus V 13
Menge: 100,000 m

**01.11.05 Zulage, Aufkantung**
Zulage, Aufkantung
Zulage, Aufkantung
Zulage zur vorgenannten Position für das herstellen
einer
fachgerechten Aufkantung an aufgehenden Bauteilen
einschl. Verwahrung
Menge: 80,000 m

**01.11.06 Zulage, Lichtkuppel**
Zulage, Lichtkuppel
Zulage, Lichtkuppel
Zulage zur vorgenannten Position für das herstellen
der fachgerechten Anschlüße an Lichtkuppeln
Menge: 30,000 m

**01.11.07 Zulage, Flüssigkunststoff**
Zulage, Flüssigkunststoff
Zulage, Flüssigkunststoff
Zulage für die Herstellung eines Anschlusses der
Aufkantung
im Bereich von Terrassenanlagen bzw. sonstigen
aufgehenden
Bauteilen mit einem geeigneten Flüssigkunststoff

Angeb. Fabr. :  .  .  .  .  .  .  .  .  .  .
Menge: 30,000 m

#### 01.12 Dachfenster/Lichtkuppel

**01.12.01 Wohnraumdachfenster,Kunststoff,Klapp-Schwingflügel, bis 0,5qm**
Wohnraumdachfenster,Kunststoff,Klapp-Schwingflügel,
bis 0,5qm
Wohnraumdachfenster, Kunststoff,
Klapp-Schwingfenster,
bis 0,6qm
Wohnraumdachfenster, aus Kunststoff,
Klapp-Schwingfenster, Lichtfläche
bis 0,6qm, mit Klappflügel, Grundrahmen/Flügelrahmen
aus Polyvinylchlorid hart (PVC-U), mit Holzkern, gedämmter
Eindeckrahmen
aus kunststoffbeschichtetem Aluminium, Verglasung mit
Energie-/
Schallschutzglas, in Wärme- und
Sonnenschutzausführung,
passend
zur vorbeschriebenen Dachdeckung.

Komplettset  : mit Eindeckrahmen,
Anschlussschürze, Dämm-
  und Montagerahmen
Dampfsperrschürze,
  Innenfutter, ggf.
Verbindung mit weiteren
  Dachflächenfenstern

Einbaubreite  : bis 80 cm

Einbaulänge  : bis 120 cm

Lichtfläche  : bis 0,6 qm

Qualität Verglasung : Energie Schallschutz -62

Angeb. Fabr.  :  .  .  .  .  .  .  .  .  .  .
Menge: 13,000 St

**01.12.02 Wohnraumdachfenster,Kunststoff,Klapp-Schwingflügel, bis 0,5qm**
Wohnraumdachfenster,Kunststoff,Klapp-Schwingflügel,
bis 0,5qm
Wohnraumdachfenster, Kunststoff,
Klapp-Schwingfenster,
bis 0,95qm
Wohnraumdachfenster, aus Kunststoff,
Klapp-Schwingfenster, Lichtfläche
bis 0,95qm, mit Klappflügel, Grundrahmen/Flügelrahmen
aus Polyvinylchlorid hart (PVC-U), mit Holzkern, gedämmter
Eindeckrahmen
aus kunststoffbeschichtetem Aluminium, Verglasung mit
Energie-/
Schallschutzglas, in Wärme- und
Sonnenschutzausführung,
passend
zur vorbeschriebenen Dachdeckung.

Komplettset  : mit Eindeckrahmen,
Anschlussschürze, Dämm-
  und Montagerahmen
Dampfsperrschürze,
  Innenfutter

Einbaubreite  : bis 115 cm

Einbaulänge  : bis 120 cm

Lichtfläche  : bis 0,95 qm

Qualität Verglasung : Energie Schallschutz -62

Angeb. Fabr.  :  .  .  .  .  .  .  .  .  .  .
Menge: 2,000 St

**01.12.03 Stahldachfenster, feuerverzinkt, 4-pfannig**
Stahldachfenster, feuerverzinkt, 4-pfannig
Stahldachfenster, feuerverzinkt, 4-pfannig
Stahldachfenster, feuerverzinkt, liefern und in die
Dacheindeckung
einarbeiten

Masze : Ausstiegsöffnung ca. 45 x 55 cm
Menge: 3,000 St

**01.12.04 Lichtkuppel,ca. 100/100 cm, vierschalig**
Lichtkuppel,ca. 100/100 cm, vierschalig
Lichtkuppeln, ca. 120/120 cm, vierschalig,
Lichtkuppeln, vierschalig, aus thermisch getrenntem
wärmebrückenfreiem GFK, lüftbar veriegelt, mit wärmegedämmtem
Aufsatzkranz, mit
opal eingefärbtem, gegossenem Acrylglas, mit
Hart-PVC-Einfaßrahmen,
mit Regenkante, vorbereitet zur täglichen Lüftung.
Liefern und fachgerecht einschl. des erforderlichen
Bohlenkranzes entsprechend der Herstellervorschriften einbauen.

Höhe Aufsatzkranz : 30cm

Masze  : 120 x 120 cm

Verglasung  : Kunststoffglas, opal eingefärbt,
vierschalig

Wärmedurchgang : 1,5 - 1,6 W/(m2K)

Öffenbarkeit  : ja, elektrisch

Ang. Fabr.  :  .  .  .  .  .  .  .  .  .  .
Menge: 2,000 St

**01.12.05 Lichtkuppel,ca. 100/100 cm, vierschalig**
Lichtkuppel,ca. 100/100 cm, vierschalig
Flachdachfenster, ca. 80/80cm, 2-fach verglast
Flachdachfenster, 2-fach verglast, aus thermisch
getrenntem wärmebrückenfreiem GFK, lüftbar veriegelt, mit wärmegedämmtem
Aufsatzkranz, mit
Wärmeschutzverglasung, mit Hart-PVC-Einfaßrahmen,
mit Regenkante, vorbereitet zur täglichen Lüftung.
Liefern und fachgerecht einschl. des erforderlichen
Bohlenkranzes entsprechend der Herstellervorschriften einbauen.

Höhe Aufsatzkranz : 30cm

Masze  : 80 x 80 cm

Verglasung  : Wärmeschutz

Wärmedurchgang : <1,3 W/(m2K)

Öffenbarkeit  : ja, elektrisch

Ang. Fabr.  :  .  .  .  .  .  .  .  .  .  .
Menge: 3,000 St

**01.12.06 Lichtkuppel,ca. 100/100 cm, vierschalig**
*** Bedarfsposition ohne GB
Lichtkuppel,ca. 100/100 cm, vierschalig
Lichtkuppeln, ca. 80/80 cm, vierschalig,
Lichtkuppeln, vierschalig, aus thermisch getrenntem
wärmebrückenfreiem GFK, lüftbar veriegelt, mit wärmegedämmtem
Aufsatzkranz, mit
opal eingefärbtem, gegossenem Acrylglas, mit
Hart-PVC-Einfaßrahmen,
mit Regenkante, vorbereitet zur täglichen Lüftung.
Liefern und fachgerecht einschl. des erforderlichen
Bohlenkranzes entsprechend der Herstellervorschriften einbauen.

Höhe Aufsatzkranz : 30cm

Masze  : 80 x 80 cm

Verglasung  : Kunststoffglas, opal eingefärbt,
vierschalig

Wärmedurchgang : 1,5 - 1,6 W/(m2K)

Öffenbarkeit  : ja, elektrisch

Ang. Fabr.  :  .  .  .  .  .  .  .  .  .  .
Menge: 3,000 St

**01.12.07 Dachausstiegsset**
Dachausstiegsset
Dachausstiegsset
Dachausstiegsset mit Schnappverschluss,
Gasdruckfeder
sowie Leiterhalterung liefern und montieren
Menge: 2,000 St

**01.12.08 Spindelmotor, 50cm**
Spindelmotor, 50cm
Spindelmotor, 50cm
Spindelmotor zum elektrischen Betrieb von Lichtkuppeln
liefern, montieren sowie betriebsfertig elektrisch
anschließen

Bauart  : Spindelmotor, 230V

Hubhöhe  : 50cm

Angeb. Fabr.  :  .  .  .  .  .  .  .  .  .  .
Menge: 3,000 St

**01.12.09 Zulage Elektro RWA**
Zulage Elektro RWA
Zulage Elektro RWA
Zulage zur vorgenannten Position für die
Wiederherstellung
des Anschlusses der RWA  sowie fachgerechte
Inbetriebnahme
Menge: 2,000 St

**01.12.10 Zulage Elektro**
Zulage Elektro
Zulage Elektro
Zulage zur vorgenannten Position für das
wiederanbringen
des vorhandenen Elektrohubmotors zum öffnen der
Lichtkuppel
Menge: 5,000 St

**01.12.11 Anarbeitung Trockenbau/Maler**
Anarbeitung Trockenbau/Maler
Anarbeitung Trockenbau/Maler
Wiederherstellung der inneren Trockenbaubekleidung
sowie
Malerarbeiten in den Fensterlaibungen als Anpassung an
den
Bestand
Menge: 20,000 St

#### 01.13 Klempnerarbeiten

**01.13.01 Traufblech, Z 400**
Traufblech, Z 400
Traufbleche, Z=400 mm,
Traufbleche aus Titan-Zinkblech mit vorderer
Tropfkante liefern und fachgerecht einbauen

Material  : Titanzink, 0,7mm

Zuschnitt  : 400 mm
Menge: 80,000 m

**01.13.02 Kehle, Z 400**
Kehle, Z 400
Kehle, Z 400
Kehle aus Titanzink  aufmessen, abkanten, liefern und
fachgerecht
einbauen

Material  : Titanzink, 0,7mm

Zuschnitt  : 400mm
Menge: 10,000 m

**01.13.03 Zulage Kehldichtstreifen**
Zulage Kehldichtstreifen
Zulage Kehldichtstreifen
Zulage zur vorgenannten Postion für die Herstellung
eines Kehldichtstreifen einschl. Material
Menge: 20,000 m

**01.13.04 Rinne, halbrund, Z 400**
Rinne, halbrund, Z 400
Rinne, halbrund, Z 400
Dachrinne, halbrund, aufliegend, Titanzink, gelötet,
einschl.
Rinnenhalter liefern und fachgerecht montieren

Material : Titanzink, 0,7mm

Zuschnitt : 400 mm
Menge: 80,000 m

**01.13.05 Rinne, halbrund, Z 333**
*** Bedarfsposition ohne GB
Rinne, halbrund, Z 333
Rinne, halbrund, Z 333
Dachrinne, halbrund, vorgehängt, Titanzink, gelötet,
einschl.
Rinnenhalter liefern und fachgerecht montieren

Material : Titanzink, 0,7mm

Zuschnitt : 333 mm
Menge: 20,000 m

**01.13.06 Rinnenkessel**
Rinnenkessel
Rinnenkessel
Rinnenkessel aus Titan-Zinkblech, für die beschriebenen

Dachrinnen, passend zu den Fallrohren, einschl. der
oberen
Randverstärkung aus 8 mm verz. Rundstahl, sowie des
Überlaufes, der erforderlichen Ausschnitte für die
einlaufenden
Dachrinnen und der Befestigungen.

Gesamthöhe  : ca. 200 mm

oberer Querschnitt  : ca. 200/100 mm

unterer Querschnitt : ca. 100/100 mm

Material  : Titanzink, 0,7mm
Menge: 6,000 St

**01.13.07 Rinne, Anschluß**
Rinne, Anschluß
Rinne, Anschluß
Dachrinnenkessel an bestehende Fallleitung anschließen
Menge: 6,000 St

**01.13.08 Dachentwässerung, prov.**
Dachentwässerung, prov.
Dachentwässerung, prov.
Herstellen einer provisorischen Dachentwässerung
aus flexiblem Kunststoffrohr, deren fachgemäße
Befestigung und der laufenden Wartung über den
Bauzeitraum. Abtransport nach Beendigung
der Arbeiten.
Menge: 120,000 m

**01.13.09 Dunstrohraufsätze, DN 100**
Dunstrohraufsätze, DN 100
Dunstrohraufsätze, DN 100
Dunstrohraufsätze, mit Anschlussflansche für die
Abdichtung liefern und fachgerecht einbauen einschl.
Anschluss der Entlüftungsleitung.
Menge: 3,000 St

**01.13.10 Fallrohr, DN 100**
Fallrohr, DN 100
Fallrohr, DN 100
Fallrohr aus Titanzink,  100mm Durchmesser
einschließlich Rohrschellen,
erforderlicher Bögen sowie sonstigem Zubehörmaterial
anfertigen,
liefern und montieren. Die ggf. notwendige Verlängerung
der Befestigung
durch ein WDVS-System ist zu berücksichtigen.

Material : Titanzink, 0,7mm

Masze : DN 100
Menge: 120,000 m

**01.13.11 Fallrohrbögen, Zulage**
Fallrohrbögen, Zulage
Fallrohrbögen, Zulage
Zulage zur vorgenannten Position für die
Montage von Bögen im Traufbereich
Menge: 12,000 St

**01.13.12 Fallrohr, Anschluß**
Fallrohr, Anschluß
Fallrohr, Anschluß
Fallrohr an bestehendes Standrohr anschließen
Menge: 6,000 St

**01.13.13 Traufgesimsabdeckung, Z=600**
*** Bedarfsposition ohne GB
Traufgesimsabdeckung, Z=600
Traufgesimsabdeckung, Z=600
Verblechung von Traufgesimsen, mit Auf- und
Abkantungen,
Verwahrung und Tropfkanten einschl. Vorstoßblechen

Material  : Titanzink, 0,7 mm

Zuschnitt  : 600 mm
Menge: 30,000 m

**01.13.14 Traufgesimsabdeckung, Z=1000**
Traufgesimsabdeckung, Z=1000
Traufgesimsabdeckung, Z=1000
Verblechung von Traufgesimsen, mit Auf- und
Abkantungen,
Verwahrung und Tropfkanten einschl. Vorstoßblechen

Material  : Titanzink, 0,7 mm

Zuschnitt  : 1000 mm
Menge: 30,000 m

**01.13.15 Brandmauerabdeckung,Z=750**
Brandmauerabdeckung,Z=750
Brandmauerabdeckung, Z=750
Verblechung von Brandmauern, 2-teilig, mit Auf- und
Abkantung,
Verwahrung sowie Tropfkanten, einschl. Vorstoßblech

Material  : Titanzink, 0,7 mm

Zuschnitt  : 750 mm
Menge: 60,000 m

**01.13.16 Brandmauerabdeckung,Z=1000**
Brandmauerabdeckung,Z=1000
Brandmauerabdeckung, Z=1000
Verblechung von Brandmauern, 3-teilig, mit Auf- und
Abkantung,
Verwahrung sowie Tropfkanten, einschl. Vorstoßblech

Material  : Titanzink, 0,7 mm

Zuschnitt  : 1000 mm
Menge: 30,000 m

**01.13.17 Schornsteineinfassungen,Z=400**
Schornsteineinfassungen,Z=400
Schornsteineinfassungen, Z=400
Schornsteineinfassungen aufmessen, abkanten, liefern
und komplett mit Kappleisten, Fugenschnitt und
dauerelastischer Versiegelung einbauen. Zur Leistung
gehören sämtliche erforderlichen Seiten- und
Schürzeneinfassungen aus Walzblei, passend zur
gewählten Dachdeckung.

Material  : Titanzink, 0,7mm

Zuschnitt  : 400mm
Menge: 100,000 m

**01.13.18 Wandanschluss,Z=400**
Wandanschluss,Z=400
Wandanschluss, Z=400
Verblechung von Wandanschlüssen,
einschl. Vorstoßblech,

Material  : Titanzink, 0,7 mm

Zuschnitt  : 400 mm
Menge: 10,000 m

**01.13.19 Ortgangbleche, Z 600**
Ortgangbleche, Z 600
Ortgangbleche, Z 600
Ortgangverblechung aus Titanzink, 2-teilig liefern und

als seitlichen Abschluss zu den Dachflächen einbauen.

Material  : Titanzink, 0,7mm

Zuschnitt  : 600 mm
Menge: 20,000 m

**01.13.20 Dachflächen, Vorpappung**
Dachflächen, Vorpappung
Dachflächen, Vorpappung, KSU/KSA/KSK
Gaubendächer und andere Dachflächen mit einer
Elastomerbitumendachbahn vordecken mit 10 cm Naht- und
Stoßüberdeckung.
Abgerechnet wird die reine Aufsichtsfläche.

Material  : kaltselbstklebendes Elastomerbitumen

Angeb. Fabr.  :  .  .  .  .  .  .  .  .  .  .
Menge: 5,000 m2

**01.13.21 Dachflächen, Verblechung**
Dachflächen, Verblechung
Dachflächen, Verblechung
Dachflächen, in unterschiedlichen Geometrien
aufmessen,

ggf. mit einer Doppelstehfalzdeckung inkl. Dichtung aus

Titanzink, Scharrenbreite 40 cm liefern, eindecken und

fachgerecht einlöten.

Material  : Titanzink, 0,7mm
Menge: 5,000 m2

**01.13.22 Zulage Dehner**
Zulage Dehner
Zulage Dehner
Zulage für die alle Verblechungen für den fachgerechten

Einbau von Dehnern.
Menge: 50,000 St

**01.13.23 Attika-Balkonentwässerung, DN 100, Loro-X**
Attika-Balkonentwässerung, DN 100, Loro-X
Attikadirektentwässerung, DN 70, Loro-X
Dachentwässerung, Attika, mit Anschlussflansch für
bituminöse
Abdichtungen, mit waagerechtem Abgang, einteilig, mit
Schiebeflansch,
einschl. Verlängerung durch die Attika und
Vordachbereich, liefern und
fachgerecht einbauen einschl. Ablauf in die Dachrinne

Nennweite : DN 70

Ablauflänge Dach : ca. 1,50 mtr

Fabrikat  : Loro-X, Serie 43
Menge: 3,000 St

**01.13.24 Attika-Balkonentwässerung, DN 100, Loro-X**
Attika-Balkonentwässerung, DN 100, Loro-X
Attikadirektnotentwässerung, DN 70, Loro-X
Dachnotentwässerung, Attika, mit Anschlussflansch für
bituminöse
Abdichtungen, mit waagerechtem Abgang, einteilig, mit
Schiebeflansch,
einschl. Verlängerung durch die Attika und
Vordachbereich, liefern und
fachgerecht einbauen einschl. Ablauf in die Dachrinne

Nennweite : DN 70

Ablauflänge Dach : ca. 1,50 mtr

Fabrikat  : Loro-X, Serie 43
Menge: 3,000 St

**01.13.25 Dachausstieg,Alu, 80/80**
Dachausstieg,Alu, 80/80
Dachausstieg,Alu, 80/80
Dachausstieg als Fertigteil mit fest montierter Luke,
aus Aluminium
liefern und montieren

Masze : 80 x80 cm

Angeb. Fabr. :  .  .  .  .  .  .  .  .  .  .
Menge: 1,000 St

#### 01.14 Schornsteine/Brandmauern

**01.14.01 Vollklinker, NF, MG III**
Vollklinker, NF, MG III
Vollklinker KMz, NF, SFK 4-28, MG III,
Vollklinker, KMz, Normalformat, Festigkeitsklasse 4-28,

Mörtelgruppe III, für Schornsteinmauerwerk mit
unterschiedlichen
Zügen, auch in Kleinflächen im DG bzw. auf dem Dach
herstellen.

Angeb. Fabr. :  .  .  .  .  .  .  .  .  .  .
Menge: 1,500 m3

**01.14.02 Rollschicht, KMz, NF, MG III**
Rollschicht, KMz, NF, MG III
Rollschicht, KMz, NF, SFK 4-28, MG III,
Rollschicht als oberer Abschluß für Brandwände, aus
Vollklinker,
KMz, Normalformat, Festigkeitsklasse 4-28, Mörtelgruppe
III,
auch in Kleinflächen, auf dem Dach herstellen.

Angeb. Fabr. :  .  .  .  .  .  .  .  .  .  .
Menge: 4,000 m3

**01.14.03 Zulage Lagesicherung**
Zulage Lagesicherung
Zulage Lagesicherung
Zulage zur vorgenannten Position der Rollschicht für
die Lagesicherung der Anfängersteine in geneigten
Arbeitsbereichen
von Steildachflächen bzw. Frontspiessen
Menge: 6,000 St

**01.14.04 Betonabdeckung, Schornstein**
*** Bedarfsposition ohne GB
Betonabdeckung, Schornstein
Betonabdeckung, C 16/20, Schornstein
Betonabdeckung als oberen Schornsteinabschluss für
mehrzügigen
Schornstein mit leichtem Gefälle herstellen

Dicke : ca. 80mm

Betongüte : C 16/20
Menge: 10,000 m2

**01.14.05 Betonverschluß, Schornstein**
Betonverschluß, Schornstein
Betonverschluß, C 16/20, Schornstein
Betonverschluß zur Stilllegung für mehrzügigen
Schornstein herstellen

Dicke : ca. 80mm

Betongüte : C 16/20
Menge: 20,000 m2

**01.14.06 Zulage, Lüftung**
Zulage, Lüftung
Zulage, Lüftung
Zulage zur vorgenannten Position für den Einbau eines
wirksamen
Lüftungsrohres in den stillzulegenden Schornstein
Menge: 5,000 St

**01.14.07 Versottung, Verfugung**
*** Bedarfsposition ohne GB
Versottung, Verfugung
Versottung, Verfugung
Mauerwerksfugen im Bereich von Versottungen im MGIII
nachverfugen
Menge: 10,000 m2

**01.14.08 Wandflächen, Reinigung**
*** Bedarfsposition ohne GB
Wandflächen, Reinigung
Wandflächen, Reinigung
Wandflächen, Schornstein, Mauerwerk sauber mit einem
Stahlbesen
abbürsten, Bauschutt entsorgen
Menge: 20,000 m2

**01.14.09 Versotex, Beschichtung**
*** Bedarfsposition ohne GB
Versotex, Beschichtung
Versotex, Beschichtung
Schornsteinmauerwerksflächen mit einem geeigneten
Mittel zur
diffusionsfähigen Tiefenimprägnierung von
Schornsteinversottungen
nach Herstellervorgaben in 2 Arbeitsgängen behandeln.

Angeb. Fabr.  : Versotex o. glw.
Menge: 20,000 m2

**01.14.10 Kalkzementwandputz, 30 mm, 2-lagig**
*** Bedarfsposition ohne GB
Kalkzementwandputz, 30 mm, 2-lagig

Kalkzementwandputz, 30 mm, 2-lagig

Kalkzementputz auf Wänden, mit folgendem
Aufbau liefern und herstellen:

Unterputz : Mörtelgruppe P II

Oberputz  : Mörtelgruppe P I c

Putzgrund : Ziegel

Oberfläche: abgerieben und gefilzt

Putzdicke : 30 mm
Menge: 20,000 m2

#### 01.15 Terrassen

**01.15.01 Geländer demont./zwi.-l./mont.**
Geländer demont./zwi.-l./mont.
Geländer demontieren/zwischenlagern/montieren
vorhandene Geländerkonstruktionen demontieren, auf der
Baustelle
sicher zwischenlagern und nach Beendigung der
Terrassensanierung
wieder fachgerecht montieren
Menge: 3,000 St

**01.15.02 Stelzlagerkonstruktion, Feinsteinzeug**
Stelzlagerkonstruktion, Feinsteinzeug
Stelzlagerkonstruktion, Feinsteinzeug
Stelzlagerkonstruktion aus Polypropylen, hitze- und
witterungsbeständig,
einschl. Abstandhalter zu den Umgebungswänden, liefern
und fachgerecht
einschl. Höhenausgleich mit Systemkomponenten nach
Herstellerrichtlinie
verlegen.

Bauhöhe  : 100 - 120 mm

Belag  : Feinsteinzeug, 60 x 60 cm, frostsicher

Oberfläche/Farbe : nach Wahl des AG

Fabrikat  :  Prostilt oder gleichwertig
Menge: 25,000 m2

**01.15.03 Zulage, Rinnenkonstruktion**
Zulage, Rinnenkonstruktion
Zulage, Rinnenkonstruktion
Zulage zur vorgenannten Postion für die Lieferung und
dem Einbau
einer systemzugehörigen Ablaufrinne

Grundkörper : Aluminium

Abdeckung : Edelstahl V2A

Breite : 85mm
Menge: 5,000 m

#### 01.16 Stundenlohnarbeiten

**01.16.01 Lohnstunde Facharbeiter**
Lohnstunde Facharbeiter
Lohnstunde Facharbeiter,zum Nachweis,
auf Anweisung der Bauleitung
Menge: 100,000 h

**01.16.02 Lohnstunde Helfer**
Lohnstunde Helfer
Lohnstunde Helfer,zum Nachweis,
auf Anweisung der Bauleitung
Menge: 150,000 h

USt %: 19,00
